# Premarco para puerta corredera, referencia 26274 de la serie Essential de Scrigno. 2 Hojas. Cartón Yeso 2400x2100/125

- Propiedad del archivo: CONSTRUNARIO
- Formato: FIEBDC-3/2012
- Programa: Construnario Versión 3.51
- Fecha de los precios: 08/01/2021
- Divisa: EUR

**SCR26274** u Premarco para puerta corredera, referencia 26274 de la serie Essential de Scrigno. 2 Hojas. Cartón Yeso 2400x2100/125
Precio: 1564.00
Premarco metálico de chapa de aluzinc modelo "SCRIGNO GOLD ESSENTIAL", conun hueco interior de 69 mm para pared interiordivisoria de cartón-yesoformada de perfiles de 75/100 mm conun grosor total acabado de 125 mm, idóneo para alojar en suinterior una puerta (modelo de una hoja) o dos puertas (modelo de dos hojas) corredera/s, rígida/s, empotrada/s, con un peso máximo por unidad de 120 kg; dotado de unos perfiles especiales de aluminio (que se pueden pintar) queaseguran una imagen de continuidad con la pared alevitar la necesidad de instalar cualquier tipo de marco visible. Medidas de las luces de paso: 2400 mm x 2100mm. El premarco original Scrigno siempre se suministraacompañado de un certificado de Autenticidad y una Garantía de por vida sobre los componentes delarmazón para interiorfabricados con chapa de Aluzinc.
