# Premarco para puerta corredera, referencia FM482S de la serie Essential de Scrigno. 1 Hoja. Cartón Yeso 800 x 800 ÷ 1990 - 800 x 2010 ÷ 2090/100

- Propiedad del archivo: CONSTRUNARIO
- Formato: FIEBDC-3/2012
- Programa: Construnario Versión 3.51
- Fecha de los precios: 18/11/2020
- Divisa: EUR

**FM482S-8-100** u Premarco para puerta corredera, referencia FM482S de la serie Essential de Scrigno. 1 Hoja. Cartón Yeso 800 x 800 ÷ 1990 - 800 x 2010 ÷ 2090/100
Precio: 615.00
Premarco metálico de chapa de aluzinc modelo "SCRIGNO GOLD ESSENTIAL ", con un hueco interior de 54 mm para pared interior divisoria de cartón-yesoformada de perfiles de 75/100 mm con un grosor total acabado de 100 mm, idóneo para alojar en su interior una puerta (modelo de una hoja) o dos puertas (modelo de dos hojas) corredera/s,rígida/s, empotrada/s, con un peso máximo por unidad de 120 kg; dotado de unos perfiles especiales de aluminio (que se pueden pintar) que aseguran una imagen de continuidad con la pared al evitar la necesidad de instalar cualquier tipo de marco visible. Medidas de las luces de paso: 800 mm x 800 ÷ 1990 mm - 800 mm x 2010 ÷ 2090 mm. El premarco original Scrigno siempre se suministra acompañado de un certificado de Autenticidad y una Garantía de por vida sobre los componentes del armazón para interior fabricados con chapa de Aluzinc.
