# Premarco para puerta corredera, referencia FM343D de la serie Essential de Scrigno. 2 Hojas. Cartón Yeso 1800 x 2110 ÷ 2400/125

- Propiedad del archivo: CONSTRUNARIO
- Formato: FIEBDC-3/2012
- Programa: Construnario Versión 3.51
- Fecha de los precios: 19/11/2020
- Divisa: EUR

**FM343D-18-125** u Premarco para puerta corredera, referencia FM343D de la serie Essential de Scrigno. 2 Hojas. Cartón Yeso 1800 x 2110 ÷ 2400/125
Precio: 2007.00
Premarco metálico de chapa de aluzinc modelo "SCRIGNO GOLD ESSENTIAL ", conun hueco interior de 69 mm para pared interior divisoria decartón-yesoformada de perfiles de 75/100 mm con un grosor totalacabado de 125 mm, idóneo para alojar en su interior una puerta (modelo de una hoja) o dos puertas (modelo de dos hojas)corredera/s,rígida/s, empotrada/s, con un peso máximo por unidad de120 kg; dotado de unos perfiles especiales de aluminio (que se pueden pintar) que aseguran una imagen de continuidad con la pared al evitar la necesidad de instalar cualquier tipo de marco visible. Medidas de las luces de paso: 1800 mm x 2110 ÷ 2400 mm. El premarco original Scrigno siempre se suministra acompañado de un certificado de Autenticidad y una Garantía de por vida sobre los componentes del armazón para interior fabricados con chapa de Aluzinc.
