# Premarco para puerta corredera, referencia 27242 de la serie Essential Dual de Scrigno. Enfoscado 1200 x 2000/105

- Propiedad del archivo: CONSTRUNARIO
- Formato: FIEBDC-3/2012
- Programa: Construnario Versión 3.51
- Fecha de los precios: 19/11/2020
- Divisa: EUR

**SCR27242** u Premarco para puerta corredera, referencia 27242 de la serie Essential Dual de Scrigno. Enfoscado 1200 x 2000/105
Precio: 990.00
Premarco metálico de chapa aluzinc modelo "SCRIGNO ESSENTIAL DUAL", con sede interna de 69 mm para la pared interna divisoria formada por ladrillos perforados de 8 mm con un espesor total acabado de 105 mm, idóneo para ser alojado en el interior de dos hojas de vidrio mediante arrastre, correderas, rígidas, de desaparición, con un espesor de 10 mm y un peso máximo unitario de 80 Kg; equipado con perfiles de aluminio basto que hay que pintar y que aseguran una continuidad con la pared, liberándolo de cualquier tipo de marco a la vista. Las peculiares características del premarco ESSENTIAL DUAL hacen que sea indispensable la exclusiva combinación con su puerta acabada, o bien con su específico herraje. Dimensiones de la luz de paso: 1200 mm x 2000 mm. El premarco original Scrigno está acompañado siempre por un certificado de Autenticidad y una garantía de por vida contra la corrosión pasante para el aluzinc y una garantía de 20 años para los componentes del premarco y del carro.
