# Premarco para puerta corredera, referencia FM520S de la serie Essential Dual de Scrigno. Enfoscado 1400 x 2110 ÷ 2400/105

- Propiedad del archivo: CONSTRUNARIO
- Formato: FIEBDC-3/2012
- Programa: Construnario Versión 3.51
- Fecha de los precios: 19/11/2020
- Divisa: EUR

**FM520S2-14-105** u Premarco para puerta corredera, referencia FM520S de la serie Essential Dual de Scrigno. Enfoscado 1400 x 2110 ÷ 2400/105
Precio: 1571.00
Premarco metálicode chapa aluzinc modelo "SCRIGNO ESSENTIAL DUAL", con sedeinterna de 69 mm para la pared interna divisoria formada por ladrillosperforados de 8 mm con un espesor total acabado de 105 mm, idóneo paraser alojado en el interior de dos hojas de vidrio mediante arrastre,correderas, rígidas, de desaparición, con un espesor de 10 mm y un peso máximo unitario de 80 Kg; equipado con perfiles de aluminio basto que hay que pintar y que aseguran una continuidad con la pared, liberándolo de cualquier tipo de marco a la vista. Las peculiares características del premarco ESSENTIAL DUAL hacen que sea indispensable la exclusiva combinación con su puerta acabada, o bien con su específico herraje. Dimensiones de la luz de paso: 1400 mm x 2110 mm. El premarco original Scrigno está acompañado siempre por un certificado de Autenticidad y una garantía de por vida contra la corrosión pasante para el aluzinc y una garantía de 20 años para los componentes del premarco y del carro.
