# Bastidor batiente enfoscado, referencia 30237 de la serie Essential Batiente de Scrigno. Anchura: 800mm. Tirar derecha, apertura empujando a izquierda

- Propiedad del archivo: CONSTRUNARIO
- Formato: FIEBDC-3/2012
- Programa: Construnario Versión 3.51
- Fecha de los precios: 02/03/2021
- Divisa: EUR

**SCR30239** u Bastidor batiente enfoscado, referencia 30237 de la serie Essential Batiente de Scrigno. Anchura: 800mm. Tirar derecha, apertura empujando a izquierda
Precio: 571.00
Essential Batiente y Batiente Zero son puertas de batientes ideadas con el sistema Puerta-Pared que no requieren perfiles tapajuntas. La puerta armoniza perfectamente con el espacio que la rodea, creando continuidad entre las paredes, que se convierten en las protagonistas indiscutibles del espacio mientras que la puerta se percibe formando un todo con la pared. La particularidad de las puertas Essential de batientes es que permiten dar continuidad a los espacios, pues los paneles de la puerta se pueden pintar, lacar o recubrir con papel pintado empleando los mismos acabados de la pared o de otros elementos del espacio. Además existe la posibilidad de realizar el acabado de la puerta de dos maneras distintas, una para cada lado, para adecuarse al estilo de cada habitación. Variantes disponibles: Essential Batiente, que presenta la clásica holgura entre hoja y bastidor, Las puertas Essential se pueden instalar tanto en paredes de obra como de cartón-yeso y se pueden fabricar tanto con su clásica forma rectangular como con una curiosa forma trapezoidal, muy adecuada para espacios especiales (como por ejemplo buhardillas, desvanes, tabucos bajo escaleras, etc.).
