# Premarco para puerta corredera interior, referencia FM473D de la serie Vario de Scrigno. 2 Hojas. Enfoscado 2000 x 1200 ÷ 1990 - 2000 x 2010 ÷ 2090/105

- Propiedad del archivo: CONSTRUNARIO
- Formato: FIEBDC-3/2012
- Programa: Construnario Versión 3.51
- Fecha de los precios: 18/11/2020
- Divisa: EUR

**FM473D-20-105** u Premarco para puerta corredera interior, referencia FM473D de la serie Vario de Scrigno. 2 Hojas. Enfoscado 2000 x 1200 ÷ 1990 - 2000 x 2010 ÷ 2090/105
Precio: 963.00
Premarco metálico de chapa de aluzinc modelo "SCRIGNO GOLD VARIO", con un hueco interior de 69 mm para pared interior divisoria formada de ladrillos huecos de 6-8-10-12 mm con un grosor total acabado de 105 mm, idóneo para alojar en su interior un panel (modelo de una hoja) o dos paneles (modelo de dos hojas) corredero/s, rígido/s, empotrado/s, con un peso máximo por unidad de 120 kg. Medidas de las luces de paso: 2000 mm x 1200 ÷ 1990 mm - 2000 mm x 2010 ÷ 2090 mm. El premarco original Scrigno siempre se suministra acompañado de un certificado de Autenticidad yuna Garantía de por vida sobre los componentes del armazón para interior fabricados con chapa de Aluzinc.
