# Premarco para puerta corredera interior, referencia FM471D de la serie Contatto de Scrigno. 1 Hoja. Enfoscado 1200 x 800 ÷ 1190/145

- Propiedad del archivo: CONSTRUNARIO
- Formato: FIEBDC-3/2012
- Programa: Construnario Versión 3.51
- Fecha de los precios: 18/11/2020
- Divisa: EUR

**FM471D-12-145** u Premarco para puerta corredera interior, referencia FM471D de la serie Contatto de Scrigno. 1 Hoja. Enfoscado 1200 x 800 ÷ 1190/145
Precio: 659.00
Premarco metálico de chapa de aluzinc modelo "SCRIGNO GOLD CONTATTO", con un hueco interior de 89 mm para pared interior divisoria formada de ladrillos huecos de 6-8-10-12 mm con un grosor total acabado de 145 mm, idóneo para alojar en su interior un panel (modelo de una hoja) o dos paneles (modelo de dos hojas) corredero/s, rígido/s, empotrado/s, con un peso máximo por unidad de 120 kg. Medidas de las luces de paso: 1200 mm x 800 ÷ 1190 mm. El premarco original Scrigno siempre se suministra acompañado de un certificado de Autenticidad y una Garantía de por vida sobre los componentes del armazón para interior fabricados con chapa de Aluzinc.
