# Premarco para puerta corredera interior, referencia FM471D de la serie Contatto de Scrigno. 2 Hojas. Cartón Yeso 1400 x 800 ÷ 1190/100

- Propiedad del archivo: CONSTRUNARIO
- Formato: FIEBDC-3/2012
- Programa: Construnario Versión 3.51
- Fecha de los precios: 18/11/2020
- Divisa: EUR

**FM471D-14-100** u Premarco para puerta corredera interior, referencia FM471D de la serie Contatto de Scrigno. 2 Hojas. Cartón Yeso 1400 x 800 ÷ 1190/100
Precio: 668.00
Premarco metálico de chapa de aluzinc modelo "SCRIGNO GOLD CONTATTO", con un hueco interior de 54 mm para pared interior divisoria en cartón-yeso formada de perfiles de 75-100 mm con un grosor total acabado de 100 mm, idóneo para alojar en su interior un panel (modelo de una hoja) o dos paneles (modelo de dos hojas) corredero/s, rígido/s, empotrado/s, con un peso máximo por unidad de 120 kg. Medidas de las luces de paso: 1400 mm x 800 ÷ 1190 mm. El premarco original Scrigno siempre se suministra acompañado de un certificado de Autenticidad y una Garantía de por vida sobre los componentes del armazón para interior fabricados con chapa de Aluzinc.
