# Premarco para puerta corredera interior, referncia 4921N de la serie Appaluso de Scrigno. Doble, Enfoscado 1600 x 2100/170

- Propiedad del archivo: CONSTRUNARIO
- Formato: FIEBDC-3/2012
- Programa: Construnario Versión 3.51
- Fecha de los precios: 18/11/2020
- Divisa: EUR

**SCR4921N** u Premarco para puerta corredera interior, referncia 4921N de la serie Appaluso de Scrigno. Doble, Enfoscado 1600 x 2100/170
Precio: 1106.00
Premarco metálico de chapa de aluzinc modelo "SCRIGNO GOLD APPLAUSO", con un hueco interior de 134 mm para pared interior divisoria formada de ladrillos con un grosor total acabado de 170 mm, idóneo para alojar en su interior una puerta (modelo sencillo) o dos puertas (modelo doble) corredera/s, empotrada/s, que se dobla/n sobre sí misma/s, con un peso máximo por unidad de 120 kg. Medidas de las luces de paso: 1600 mm x2100 mm. El premarco original Scrigno siempre se suministra acompañado de un certificado de Autenticidad y una Garantía de por vida sobre los componentes del armazón para interior fabricados con chapa de Aluzinc.
