# Premarco para puerta corredera interior, referencia 4927N de la serie Armonico de Scrigno. Sencillo. Enfoscado 1200 x 2000/105

- Propiedad del archivo: CONSTRUNARIO
- Formato: FIEBDC-3/2012
- Programa: Construnario Versión 3.51
- Fecha de los precios: 18/11/2020
- Divisa: EUR

**SCR4927N** u Premarco para puerta corredera interior, referencia 4927N de la serie Armonico de Scrigno. Sencillo. Enfoscado 1200 x 2000/105
Precio: 460.00
Premarco metálico de chapa de aluzinc modelo "SCRIGNO GOLD ARMONICO", con un hueco interior de 69 mm para pared interior divisoria formada de ladrillos huecos de 8 mm con un grosor total acabado de 105 mm, idóneo para alojar en su interior una puerta (modelo sencillo) o dos puertas (modelo doble), corredera/s parcialmente empotrada/s con la parte visible que se abre en forma de “L”, con un peso máximo por unidad de 120 kg. Medidas de las luces de paso: 1200 mm x 2000 mm. El premarco original Scrigno siempre se suministra acompañado de un certificado de Autenticidad y una Garantía de por vida sobre los componentes del armazón para interior fabricados con chapa de Aluzinc.
