# Premarco para puerta corredera interior, referencia 4938N de la serie Armonico de Scrigno. Doble. Enfoscado 2000 x 2100/105

- Propiedad del archivo: CONSTRUNARIO
- Formato: FIEBDC-3/2012
- Programa: Construnario Versión 3.51
- Fecha de los precios: 18/11/2020
- Divisa: EUR

**SCR4938N** u Premarco para puerta corredera interior, referencia 4938N de la serie Armonico de Scrigno. Doble. Enfoscado 2000 x 2100/105
Precio: 822.00
Premarco metálicode chapa de aluzinc modelo "SCRIGNO GOLD ARMONICO", con un hueco interior de 69 mm para pared interior divisoria formada de ladrillos huecos de 8 mm con un grosor total acabado de 105 mm, idóneopara alojar en su interior una puerta (modelo sencillo) o dos puertas(modelo doble), corredera/s parcialmente empotrada/s con la partevisible que se abre en forma de “L”, con un peso máximo por unidad de120 kg. Medidas de las luces de paso: 2000 mm x 2100 mm. El premarcooriginal Scrigno siempre se suministra acompañado de un certificado deAutenticidad y una Garantía de por vida sobre los componentes delarmazón para interior fabricados con chapa de Aluzinc.
