# Premarco para puerta corredera interior, referencia 4643N de la serie Practico de Scrigno. Enfoscado 900 + 900 x 2100/170

- Propiedad del archivo: CONSTRUNARIO
- Formato: FIEBDC-3/2012
- Programa: Construnario Versión 3.51
- Fecha de los precios: 18/11/2020
- Divisa: EUR

**SCR4643N** u Premarco para puerta corredera interior, referencia 4643N de la serie Practico de Scrigno. Enfoscado 900 + 900 x 2100/170
Precio: 917.00
Premarco metálico de chapa de aluzinc modelo "SCRIGNO GOLD PRATICO", con un hueco interior de 134 mm para pared interior divisoria formada de ladrillos con un grosor total acabado de 170 mm, idóneo para alojar en su interior dos puertas paralelas, de apertura contrapuesta, correderas, rígidas, empotradas, con un peso máximo por unidad de 120 kg. Medidas de las luces de paso: 900 + 900 mm x 2100 mm. El premarco original Scrigno siempre se suministra acompañado de un certificado de Autenticidad y una Garantía de por vida sobre los componentes del armazón para interior fabricados con chapa de Aluzinc.
