# Premarco para puerta corredera interior, referencia FM478S de la serie Practico de Scrigno. Enfoscado 800 + 800 x 800 ÷ 1990 - 800 + 800 x 2010 ÷ 2090/170

- Propiedad del archivo: CONSTRUNARIO
- Formato: FIEBDC-3/2012
- Programa: Construnario Versión 3.51
- Fecha de los precios: 18/11/2020
- Divisa: EUR

**FM478S-8-170** u Premarco para puerta corredera interior, referencia FM478S de la serie Practico de Scrigno. Enfoscado 800 + 800 x 800 ÷ 1990 - 800 + 800 x 2010 ÷ 2090/170
Precio: 940.00
Premarco metálico de chapa de aluzinc modelo "SCRIGNO GOLD PRATICO", con un hueco interior de 134 mm para pared interior divisoria formada de ladrillos con un grosor total acabado de 170 mm, idóneo para alojar en su interior dos puertas paralelas, de apertura contrapuesta, correderas, rígidas, empotradas, con un peso máximo por unidad de 120 kg. Medidas de las luces de paso: 800 + 800 mm x 800 ÷ 1990 mm - 800 + 800 mm x 2010 ÷ 2090 mm. El premarco original Scrigno siempre se suministra acompañado de un certificado de Autenticidad y una Garantía de por vida sobre los componentes del armazón para interior fabricados con chapa de Aluzinc.
