# Premarco para puerta corredera interior, referencia FM4760 de la serie Granluce de Scrigno. Doble.Enfoscado 4400 x 800 ÷ 1990 - 4400 x 2010 ÷ 2090/170

- Propiedad del archivo: CONSTRUNARIO
- Formato: FIEBDC-3/2012
- Programa: Construnario Versión 3.51
- Fecha de los precios: 18/11/2020
- Divisa: EUR

**FM476D-44-170** u Premarco para puerta corredera interior, referencia FM4760 de la serie Granluce de Scrigno. Doble.Enfoscado 4400 x 800 ÷ 1990 - 4400 x 2010 ÷ 2090/170
Precio: 2195.00
Premarco metálicode chapa de aluzinc modelo "SCRIGNO GOLD GRANLUCE", con un hueco interior de 134 mm para pared interior divisoria formada de ladrillos con un grosor total acabado de 170 mm, idóneo para alojar ensu interior dos puertas de arrastre (modelo simple) o cuatro puertas dearrastre (modelo doble), correderas, rígidas, empotradas, con un pesomáximo por unidad de 120 kg. Medidas de las luces de paso: 4400 x 800 mm ÷ 1990 mm - 4400 x 2010 mm ÷ 2090 mm. El premarco original Scrigno siempre se suministra acompañado de un certificado de Autenticidad y una Garantía de por vida sobre los componentes del armazón para interior fabricados con chapa de Aluzinc.
