# Premarco para puerta corredera interior, referencia FM3360 de la serie Granluce de Scrigno. Doble.Enfoscado 4400 x 2110 ÷ 2700/170

- Propiedad del archivo: CONSTRUNARIO
- Formato: FIEBDC-3/2012
- Programa: Construnario Versión 3.51
- Fecha de los precios: 18/11/2020
- Divisa: EUR

**FM336D-44-170** u Premarco para puerta corredera interior, referencia FM3360 de la serie Granluce de Scrigno. Doble.Enfoscado 4400 x 2110 ÷ 2700/170
Precio: 2407.00
Premarco metálico de chapa de aluzinc modelo "SCRIGNO GOLD GRANLUCE", con un hueco interior de 134 mm para pared interior divisoria formada de ladrillos con un grosor total acabado de 170 mm, idóneo para alojar en su interior dos puertas de arrastre (modelo simple) o cuatro puertas dearrastre (modelo doble), correderas, rígidas, empotradas, con un pesomáximo por unidad de 120 kg. Medidas de las luces de paso: 4400 x 2110 mm ÷ 2770 mm. El premarco original Scrigno siempre se suministra acompañado de un certificado de Autenticidad y una Garantía de por vida sobre los componentes del armazón para interior fabricados con chapa de Aluzinc.
