# Premarco para puerta corredera curva, referencia OR00102S de la serie Orbitale de Scrigno. 2 Hojas. Enfoscado 1200 x 2000 - 1200 x 2100/105-125

- Propiedad del archivo: CONSTRUNARIO
- Formato: FIEBDC-3/2012
- Programa: Construnario Versión 3.51
- Fecha de los precios: 19/11/2020
- Divisa: EUR

**OR00102S** Premarco para puerta corredera curva, referencia OR00102S de la serie Orbitale de Scrigno. 2 Hojas. Enfoscado 1200 x 2000 - 1200 x 2100/105-125
Precio: 1493.00
Sistema corredero semicircular modelo "SCRIGNO ORBITALE", con un hueco interior de 69-89 mm para pared interior divisoria formada de ladrillos huecos de 8-10 mm con un grosor total acabado de 105-125 mm, idóneo para alojar en su interior una puerta semicircular (modelo de una hoja) o dos puertas semicirculares (modelo de dos hojas) corredera/s, rígida/s, empotrada/s, con un peso máximo por unidad de 80 kg. Medidas de las luces de paso: 1200 mm x 2000 mm - 1200 mm x 2100 mm. Radios estándar: 1000 - 1200 - 1500 - 1700 - 2000 mm.
