# Panel interno para puertas blidadas, referencia 35302 de Scrigno. MDF 4 mm. Roble antracita

- Propiedad del archivo: CONSTRUNARIO
- Formato: FIEBDC-3/2012
- Programa: Construnario Versión 3.51
- Fecha de los precios: 04/03/2021
- Divisa: EUR

**SCR35302** u Panel interno para puertas blidadas, referencia 35302 de Scrigno. MDF 4 mm. Roble antracita
Precio: 101.00
Luz de paso/grosor de pared: 1050x2150 mm. Grosor: 4
