# Premarco para puerta de interior, referencia FM330S de la serie Base de Scrigno. 1 Hoja. Cartón Yeso 900x2410÷2700/125

- Propiedad del archivo: CONSTRUNARIO
- Formato: FIEBDC-3/2012
- Programa: Construnario Versión 3.51
- Fecha de los precios: 17/11/2020
- Divisa: EUR

**FM330S2-9-125_27** Premarco para puerta de interior, referencia FM330S de la serie Base de Scrigno. 1 Hoja. Cartón Yeso 900x2410÷2700/125
Precio: 712.00
Premarco metálico de chapa de aluzinc modelo "SCRIGNO GOLD BASE", con un hueco interior de 69 mm para pared interior divisoria de cartón-yeso formada de perfiles de 75-100 mm con un grosor total acabado de 125 mm, idóneo para alojar en su interior una puerta (modelo de una hoja) corredera/s, rígida/s, empotrada/s, con un peso máximo por unidad de 120 kg. Medidas de las luces de paso: ..... mm x ....... El premarco original Scrigno siempre se suministra acompañado de un certificado de Autenticidad y una Garantía de por vida sobre los componentes del armazón para interior fabricados con chapa de Aluzinc.
