# Premarco para puerta de interior, referencia FM331D de la serie Base de Scrigno. 2 Hojas. Cartón Yeso 1400x2410÷2700/125

- Propiedad del archivo: CONSTRUNARIO
- Formato: FIEBDC-3/2012
- Programa: Construnario Versión 3.51
- Fecha de los precios: 18/11/2020
- Divisa: EUR

**FM331D2-14-125_24** Premarco para puerta de interior, referencia FM331D de la serie Base de Scrigno. 2 Hojas. Cartón Yeso 1400x2410÷2700/125
Precio: 1222.00
Premarco metálico de chapa de aluzinc modelo "SCRIGNO GOLD BASE", con un hueco interior de 69 mm para pared interior divisoria de cartón-yeso formada de perfiles de 75-100 mm con un grosor total acabado de 125 mm, idóneo para alojar en su interior dos puertas (modelo de dos hojas) corredera/s, rígida/s, empotrada/s, con un peso máximo por unidad de 120 kg. Medidas de las luces de paso: .... mm x ....÷2.... mm. El premarco original Scrigno siempre se suministra acompañado de un certificado de Autenticidad y una Garantía de por vida sobre los componentes del armazón para interior fabricados con chapa de Aluzinc.
