# Puerta corredera con imprimación, referencia 38085 de Scrigno. Luz de paso: 600x2000 mm

- Propiedad del archivo: CONSTRUNARIO
- Formato: FIEBDC-3/2012
- Programa: Construnario Versión 3.51
- Fecha de los precios: 11/12/2020
- Divisa: EUR

**SCR38085** u Puerta corredera con imprimación, referencia 38085 de Scrigno. Luz de paso: 600x2000 mm
Precio: 721.00
Premarco y puerta fonoaislantes Scrigno lanza una novedosa solución de altas prestaciones en el campo acústico: un premarco y una puerta que se caracterizan por sus excepcionales cualidades fonoaislantes. Este innovador producto se ha sometido a pruebas con arreglo a las normas UNI EN ISO 10140-2: 2010 y UNI EN ISO 717-1:2013, que reglamentan, respectivamente, la medición y la evaluación en el laboratorio del aislamiento acústico de los edificios y de sus elementos. La nueva propuesta de Scrigno se sirve de una tecnología exclusiva, que consiste en colocar guarniciones móviles provistas de imanes a lo largo del perímetro inferior del panel de la puerta y en el premarco, es decir, en los dos puntos menos aislantes de una puerta corredera clásica. Las pruebas se llevan a cabo en paredes de 100 de cartón-yeso para lograr un aislamiento acústico total de Rw = 39 dB (-1;-4)
