# Puerta corredera con imprimación, referencia 38087 de Scrigno. Luz de paso: 800x2000 mm

- Propiedad del archivo: CONSTRUNARIO
- Formato: FIEBDC-3/2012
- Programa: Construnario Versión 3.51
- Fecha de los precios: 11/12/2020
- Divisa: EUR

**SCR38087** u Puerta corredera con imprimación, referencia 38087 de Scrigno. Luz de paso: 800x2000 mm
Precio: 721.00
Scrigno lanza una novedosa solución de altas prestaciones en el campo acústico: un premarco y una puerta que se caracterizan por sus excepcionales cualidades fonoaislantes. Este innovador producto se ha sometido a pruebas con arreglo a las normas UNI EN ISO 10140-2: 2010 y UNI
