# Marco con aislamiento acústico. Luz de paso: 1000x2100/100 mm

- Propiedad del archivo: CONSTRUNARIO
- Formato: FIEBDC-3/2012
- Programa: Construnario Versión 3.51
- Fecha de los precios: 11/12/2020
- Divisa: EUR

| Código | Ud | Descripción | Precio |
|---|---|---|---|
| SCR38054 | u | Marco con aislamiento acústico. Luz de paso: 1000x2100/100 mm | 93.00 |
