# Premarco para puerta corredera interior, referencia FM510S de la serie Remix de Scrigno. Enfoscado 1200 x 2110 ÷ 2400/105

- Propiedad del archivo: CONSTRUNARIO
- Formato: FIEBDC-3/2012
- Programa: Construnario Versión 3.51
- Fecha de los precios: 19/03/2021
- Divisa: EUR

**FM510S2-12-105** u Premarco para puerta corredera interior, referencia FM510S de la serie Remix de Scrigno. Enfoscado 1200 x 2110 ÷ 2400/105
Precio: 991.00
Premarco metálico de chapa aluzinc modelo "SCRIGNO REMIX", con sede interna de 69 mm para pared interna divisoria formada por ladrillos perforados de 8 mm con un espesor total acabado de 105 mm, idóneo para ser alojado en el interior de dos hojas de vidrio mediante arrastre, correderas, rígidas, de desaparición, con un espesor de 10 mm y un peso máximo unitario de 80 Kg. Las peculiares características del premarco REMIX hacen que sea indispensable la exclusiva combinación con su puerta acabada, o bien con su específico herraje. Dimensiones de la luz de paso: 1200 mm x 2010 ÷ 2090 mm. El premarco original Scrigno está acompañado siempre por un certificado de Autenticidad y una garantía de por vida contra la corrosión pasante para el aluzinc y una garantía de 20 años para los componentes del premarco y del carro.
