# Mecanismo para puertas basculantes contrapesadas, referencia Comodín B de Emfa Automatismos. Para puertas hasta 10m²

- Propiedad del archivo: CONSTRUNARIO
- Formato: FIEBDC-3/2012
- Programa: Construnario Versión 3.51
- Fecha de los precios: 10/03/2021
- Divisa: EUR

**COMODIN** u Mecanismo para puertas basculantes contrapesadas, referencia Comodín B de Emfa Automatismos. Para puertas hasta 10m²
ROT COMODIN: Hidráulico para puertas basculantes CONTRAPESADAS de 10 m² (1 y 2 hojas, apertura al interior o exterior). Sin bloqueo. ROT COMODIN B: Mismas características que ROT COMODIN. Con bloqueo. ROT COMODIN S (SUPER): Mismas características ROT COMODIN (20 m²) ROT COMODIN SB: Mismas características ROT COMODIN S . Con bloqueo. Previsto para conectar nuestros conjuntos de desbloqueo CD, CD NEW o CDB. Con paro suave en cierre y pestillos recogidos en cierre. INDICAR APERTURA AL INTERIOR O EXTERIOR Desbloqueo automático. Para puertas de gran tráfico. Dos salidas para accionamiento de cerradura hidráulica con secuencias inversas. Simplicidad de montaje.
