# Motor para automatizar puertas enrollables, referencia Enco de Emfa Automatismos. Fuerza de tracción de 150 Kg

- Propiedad del archivo: CONSTRUNARIO
- Formato: FIEBDC-3/2012
- Programa: Construnario Versión 3.51
- Fecha de los precios: 10/03/2021
- Divisa: EUR

**ENCO** u Motor para automatizar puertas enrollables, referencia Enco de Emfa Automatismos. Fuerza de tracción de 150 Kg.
Silencioso. Reducidas dimensiones. Moto-reductor centro de eje Adaptación a todas las medidas estándar del mercado. Electro freno opcional Fijación por 3 puntos Regulación de final de carrera apertura automática
