# Mecanismo para puertas seccionales, referencia MTCH 800 de Emfa Automatismos. Para puertas de hasta 10 m²

- Propiedad del archivo: CONSTRUNARIO
- Formato: FIEBDC-3/2012
- Programa: Construnario Versión 3.51
- Fecha de los precios: 10/03/2021
- Divisa: EUR

**MTCH800** u Mecanismo para puertas seccionales, referencia MTCH 800 de Emfa Automatismos. Para puertas de hasta 10 m²
Arranque y paro suave. Minimiza el esfuerzo del motor sobre la puerta. Auto-aprendizaje del control de fuerza tanto en apertura como en cierre. El sobre-esfuerzo en cierre provoca la inversión automática de mas de 150mm. Protección de baja tensión, el sistema no realizará ninguna acción de apertura o cierre, para proteger el panel de control. Sistema de transmisores, para evitar códigos coincidentes o piratas. Bloqueo de seguridad. Cierre automático. FUNCIONES DE CONEXIÓN ESPECIALES (OPCIONALES) Lámpara de destello, contacto de seguridad, pulsador alternativo, fotocélulas de seguridad, baterías externas.
