# Mecanismo para cancelas correderas, referencia Rotorin de Emfa Automatismos. Puertas correderas ˜ 3,5mts. 500Kg. Esfuerzo lineal de 0÷38kg

- Propiedad del archivo: CONSTRUNARIO
- Formato: FIEBDC-3/2012
- Programa: Construnario Versión 3.51
- Fecha de los precios: 10/03/2021
- Divisa: EUR

**ROTORIN** u Mecanismo para cancelas correderas, referencia Rotorin de Emfa Automatismos. Puertas correderas ˜ 3,5mts. 500Kg. Esfuerzo lineal de 0÷38kg.
Circuito hidráulico hermético. No es necesaria su purga. Sin riesgo de fugas. Mecanismo hidráulico sin finales de carrera. Auto-desblocable (es necesario utilizar electro-cerradura). Fijación delantera. Permite el montaje en posición vertical o horizaontal. Mecanismo y cremallera o cadena mejor protegidos del polvo, salpicaduras y humedades. El desbloqueo automático permite prescindir de la puerta peatonal. En caso de fallo eléctrico, es posible efectuar la maniobra manualmente con la llave, desde el exterior o el interior con electrocerradura.
