# Barrera hidráulica de paso, referencia B-24V de Emfa Automatismos. Uso intensivo. Irreversible

- Propiedad del archivo: CONSTRUNARIO
- Formato: FIEBDC-3/2012
- Programa: Construnario Versión 3.51
- Fecha de los precios: 10/03/2021
- Divisa: EUR

**B24V** u Barrera hidráulica de paso, referencia B-24V de Emfa Automatismos. Uso intensivo. Irreversible
-Engranajes de hierro fundido y acero. -Partes mecánicas libricadas con grasa de litio evitando así los factores corrosivos del entorno. -Final de carrera mecánico en apertura y en cierre. -Detección de obstáculos e inversión del sentido. (EN12453) -Velocidad de deceleración. (EN12453) -Desbloqueo de emergencia para facilitar las maniobras. -Soporte fijación de asta incluido.
