# Manguera de PVC flexible, referencia Jardim de Fersil Plástico. Diseñada para regar el jardín

- Propiedad del archivo: CONSTRUNARIO
- Formato: FIEBDC-3/2012
- Programa: Construnario Versión 3.51
- Fecha de los precios: 21/09/2023
- Divisa: EUR

**JARDIM** m Manguera de PVC flexible, referencia Jardim de Fersil Plástico. Diseñada para regar el jardín.
Incluida en la gama Design, Jardin es una excelente manguera de PVC flexible, de atractivos colores, con tres capas, de buena resistencia y flexibilidad, lo que la hace apta para uso frecuente a presiones medias en jardinería y riego agrícola.
