# Tubería de pared en PVC, referencia 11010801113 de Fersil Plásticos. Medidas: 40mmØ

- Propiedad del archivo: CONSTRUNARIO
- Formato: FIEBDC-3/2012
- Programa: Construnario Versión 3.51
- Fecha de los precios: 21/09/2023
- Divisa: EUR

**11010801113** m Tubería de pared en PVC, referencia 11010801113 de Fersil Plásticos. Medidas: 40mmØ
Las tuberías FERSIL 3KKK en PVC-U de pared estructurada, resultan de una evolución tecnológica, originando un producto de alta calidad, muy ligero, económico, ecológico y de fácil manipulación e instalación, se presentan en color gris, con métodos de unión con junta labial (TPE) o por encolado que garantizan la estanquidad del sistema. Estas tuberías son fabricados de acuerdo con la norma EN 1453-1, con una resistencia adecuada a la intención del uso, con un buen comportamiento a las descargas de aguas calientes y con la mejor clasificación posible en la resistencia al fuego para materiales plásticos que es B-s1d0, conforme con la norma EN 13501-1. Estas tuberías son compatibles con las tuberías y los accesorios de pared sólida de la norma EN 1329 (serie B).
