# Tubería de pared en PVC-U, referencia 11010501005 de Fersil Plásticos. Medidas: 32mmØ

- Propiedad del archivo: CONSTRUNARIO
- Formato: FIEBDC-3/2012
- Programa: Construnario Versión 3.51
- Fecha de los precios: 21/09/2023
- Divisa: EUR

**11010501005** m Tubería de pared en PVC-U, referencia 11010501005 de Fersil Plásticos. Medidas: 32mmØ
Las tuberías FERSIL en PVC-U de pared compacta, se presentan en color gris, con métodos de unión con junta labial (TPE) o por encolado. Estas tuberías son fabricados de acuerdo con la antigua norma NP 1487, tienen una buena resistencia mecánica, con comportamiento adecuado en las descargas de aguas frías y en la ventilación de la red de evacuación.
