# Cable coaxial digital,referencia 02007552H HD JAPHER 75-5.0 LH de Phercab. Para instalaciones de vídeo vigilancia (CCTV)

- Propiedad del archivo: CONSTRUNARIO
- Formato: FIEBDC-3/2012
- Programa: Construnario Versión 3.51
- Fecha de los precios: 10/03/2021
- Divisa: EUR

**02007552H** m Cable coaxial digital,referencia 02007552H HD JAPHER 75-5.0 LH de Phercab. Para instalaciones de vídeo vigilancia (CCTV)
Cable coaxial digital,referencia 02007552H HD JAPHER 75-5.0 LH de Phercab. Para instalaciones de vídeo vigilancia (CCTV) AWG :1 x 0,8 mm² - AWG20 Cubierta exterior :Poliolefina (Libre de Halógenos) Ø Cubierta exterior (mm) :5,0 Conductor interior :Cobre desnudo rígido Dieléctrico :Polietileno Celular físico Formato de suministro :Bobina Conductor ext. (1ª Pantalla) :Cinta aluminio-poliéster/Recubrimiento 100 % Conductor ext.(2ª Pantalla) :Trenza Cobre estañado/Recubrimiento 85 % Color cubierta exterior :Azul El cable coaxial digital HD JAPHER 75-5.0 LH esta principalmente destinado a instalaciones de vídeo vigilancia (CCTV) de nueva generación que empleen señales de vídeo digitales HD. El cable JAPHER 75-5.0 LH es adecuado para los siguientes sistemas: HD-SDI en distancias no superiores a 100 mts. HD-CVI en distancias no superiores a 500 mts en los cuales se requiera enviar datos para la telemetría de DOMOS y emplear audio. De igual forma se puede utilizar en sistema analógico en distancias no superiores 800 mts.
