# Cable UTP, referencia 0285E1040 de Phercab. Cat.5e 4p ENH (libre de halógenos). Para sistemas de cableados estructurados UTP Cat-5e en interior de edificios

- Propiedade do arquivo: CONSTRUNARIO
- Formato: FIEBDC-3/2012
- Programa: Construnario Versión 3.51
- Data dos prezos: 10/03/2021
- Divisa: EUR

**0285E1040** m Cable UTP, referencia 0285E1040 de Phercab. Cat.5e 4p ENH (libre de halógenos). Para sistemas de cableados estructurados UTP Cat-5e en interior de edificios
Cable UTP, referencia 0285E1040 de Phercab. Cat.5e 4p ENH (libre de halógenos). Para sistemas de cableados estructurados UTP Cat-5e en interior de edificios Número de pares :4 AWG :24 AWG Aislamiento del conductor :Polietileno Formación de los conductores :Cableados en pares Cubierta exterior :LSNH Ø Cubierta exterior (mm) :5,0 Categoria :Cat-5e Formato de suministro :Caja 305 Mt Color cubierta exterior :Gris Clasificación CPR :Dca s2 d2 a1 Fabricante :Belden Referencia :1583ENH Belden 1583ENH.00U305 Cable UTP Cat.5e 4p ENH (Libre Halógenos) Color Gris Caja de 305 Mts Diseñado para sistemas de cableados estructurados UTP Cat-5e en interior de edificios. Horizontal and building backbone cable · Support current and future Category 5e applications, such as: 1000Base-T (Gigabit Ethernet), 100 Base-T, 10 Base-T, FDDI, ATM Comunicación de equipos IP, CCTV analogico y digital, Control de accesos, etc.
