# Cable de 8 Fibras opticas 9/125 OS1, referencia 08I908MB1 de Phercab. Aplicación interior/exterior

- Propiedad del archivo: CONSTRUNARIO
- Formato: FIEBDC-3/2012
- Programa: Construnario Versión 3.51
- Fecha de los precios: 10/03/2021
- Divisa: EUR

**08I908MB1** m Cable de 8 Fibras opticas 9/125 OS1, referencia 08I908MB1 de Phercab. Aplicación interior/exterior
Cable de 8 Fibras opticas 9/125 OS1, referencia 08I908MB1 de Phercab. Aplicación interior/exterior Cubierta exterior :LSZH - Low Smoke Zero Halogen Propiedades especiales :Cubierta resitente a UV Nº de fibras :8 Núcleo de fibra :9/125 Clase de fibra :OS1 Protección interior :Dieléctrica / Fibra de Vidrio Clasificación CPR :B2ca-s1,d1,a1 Estructura de la fibras :Ajustadas Cable de 8 Fibras opticas 9/125 OS1 ajustadas Mini Breakout, con Protección contr roedores dieléctrica - aplicación Interior/Exterior 8 x 9/125-G.657A1-OS1 A / I-VQ (ZN) BH Cubierta: Libre halógenos (LSZH) - Low Smoke Zero Halogen (Flame Retardant) CPR: B2ca-s1,d1,a1 Fabricante: Belden Referencia Belden: GUXTBF08
