# Cable paralelo, referencia 053100023 de Phercab. 2 x 1mm Libre oxígeno. Para conexión de altavoces

- Propiedad del archivo: CONSTRUNARIO
- Formato: FIEBDC-3/2012
- Programa: Construnario Versión 3.51
- Fecha de los precios: 10/03/2021
- Divisa: EUR

**053100023** m Cable paralelo, referencia 053100023 de Phercab. 2 x 1mm Libre oxígeno. Para conexión de altavoces
Cable paralelo, referencia 053100023 de Phercab. 2 x 1mm Libre oxígeno. Para conexión de altavoces Propiedades especiales :Cobre pulido flexible libre de oxígeno IEEE Specification: :PVC tipo TI-2 Formato de suministro :Rollo de 100 Mt Cable Paralelo 2 x 1mm Libre Oxigeno, cubierta PVC trasparente, Fromato de suministro Rollos de 100 mts Destinado exclusivamente a la conexión de altavoces, equipos de video, audio y análogos, como alimentación de etapas de potencia para audio-car, conexionado de equipos amplificador+ìaltavoz, donde se requiera alta fidelidad y gran calidad de audio como auditorios, salas de fiestas, discotecas.
