# Puerta batiente para Essential, Linea Tresor de Scrigno. Anchura de 801 a 1000 mm. Altura de 1800 a 2100 mm. Fresno lacado

- Propiedad del archivo: CONSTRUNARIO
- Formato: FIEBDC-3/2012
- Programa: Construnario Versión 3.51
- Fecha de los precios: 11/03/2021
- Divisa: EUR

**BTS08003_8FL1** u Puerta batiente para Essential, Linea Tresor de Scrigno. Anchura de 801 a 1000 mm. Altura de 1800 a 2100 mm. Fresno lacado
Precio: 1021.00
Essential es la gama de contramarcos y puertas diseñada por Scrigno, con el Sistema Puerta-Pared. Puertas correderas y batientes donde las guías y los marcos se tornan invisibles. El diseño ha eliminado todos los elementos exteriores, reduciendo al mínimo la parte de acabados por fuera de la pared, ya que tanto física como visualmente no se aprecian en ella ni marcos ni ningún otro acabado, dejando que las aberturas ofrezcan la máxima continuidad y fluidez entre los espacios de una y otra habitación. Puertas esenciales, para dejar la máxima libertad al diseño, al proyecto, a la decoración. La puerta es Essential y de estilo libre, la calidad es de Scrigno.
