# Filtro economizador de energía, referencia PEMTR0005004005 de la serie Econelec ® de Aener Energía. Redes trifásicas A 400 V. Potencia: 5 kW

- Propiedad del archivo: CONSTRUNARIO
- Formato: FIEBDC-3/2012
- Programa: Construnario Versión 3.51
- Fecha de los precios: 12/03/2021
- Divisa: EUR

**PEMTR0005004005** u Filtro economizador de energía, referencia PEMTR0005004005 de la serie Econelec ® de Aener Energía. Redes trifásicas A 400 V. Potencia: 5 kW
ECONELEC ® es capaz de cumplir, en un solo equipo, con diferentes funciones importantes para el buen funcionamiento de las instalaciones eléctricas y conseguir una importante reducción en la factura eléctrica. Instalando nuestro Filtro Economizador, nuestros clientes conseguirán una rapidísima recuperación de la inversión y un gran ahorro total gracias a sus 150.000 horas de expectativa de vida. Se trata de un equipo robusto y sencillo de mantener. Econelec ® contribuye de manera eficiente a la disminución de las emisiones de CO2 al ambiente, cuidando así de nuestro planeta. Se puede instalar en cualquier industria, local, comercio, hospital, vivienda,… que cumpla con las condiciones técnicas de seguridad exigidas.
