# Sistema de ahorro energético, referencia PEBMN0004002305 de la serie ECONEBAT ® de Aener Energía. Redes monofásicas 230 V. Potencia: 4 kW

- Propiedad del archivo: CONSTRUNARIO
- Formato: FIEBDC-3/2012
- Programa: Construnario Versión 3.51
- Fecha de los precios: 12/03/2021
- Divisa: EUR

| Código | Ud | Descripción |
|---|---|---|
| PEBMN0004002305 | u | Sistema de ahorro energético, referencia PEBMN0004002305 de la serie ECONEBAT ® de Aener Energía. Redes monofásicas 230 V. Potencia: 4 kW |
