# Batería automática de condensadores, referencia PBALM0100004405 de la serie 300 de Aener Energía.Potencia: 100 Kvar. Escalones: 10 + 20 + 30 + 40

- Propiedad del archivo: CONSTRUNARIO
- Formato: FIEBDC-3/2012
- Programa: Construnario Versión 3.51
- Fecha de los precios: 12/03/2021
- Divisa: EUR

**PBALM0100004405** u Batería automática de condensadores, referencia PBALM0100004405 de la serie 300 de Aener Energía.Potencia: 100 Kvar. Escalones: 10 + 20 + 30 + 40
Para redes con bajo o medio contenido armónico < 30% THD en intensidad Batería automática de condensadores de reducidas dimensiones para instalaciones de media potencia, tales como pequeños hipermercados, centros comerciales, pequeños hospitales, talleres productivos, fabricas, polideportivos, campos de golf, etc. CARACTERÍSTICAS TÉCNICAS PRINCIPALES Y EQUIPAMIENTO Tensión asignada: 440 V 50 Hz. Rango de tensión de trabajo admisible: 380 – 440 V. Regulador de energía reactiva con microprocesador. Interruptor automático magneto térmico. Contactores especiales para cortes capacitivos. Condensadores serie TR30 trifásicos con sistema de seguridad interna. Armario metálico de primera calidad. EQUIPAMIENTO OPCIONAL Y CONSTRUCCIONES ESPECIALES Armarios en protección especial para intemperie (poliéster, acero inoxidable, metálicos con altos grados de protección IP). Transformador de maniobra. Potencias, tensiones, protección diferencial y escalones especiales bajo consulta.
