# Condensador de potencia, referencia ICDTR1A013704405 de la serie TR30 de Aener Energía. Potencia: 2,5 Kvar

- Propiedad del archivo: CONSTRUNARIO
- Formato: FIEBDC-3/2012
- Programa: Construnario Versión 3.51
- Fecha de los precios: 12/03/2021
- Divisa: EUR

**ICDTR1A013704405** u Condensador de potencia, referencia ICDTR1A013704405 de la serie TR30 de Aener Energía. Potencia: 2,5 Kvar
Los condensadores de potencia AENER son fabricados totalmente libres de PCB y no contienen sustancias tóxicas. Se componen de un dieléctrico de bajas pérdidas formado por una lamina de polipropileno puro. Los condensadores de AENER disponen de un sofisticado sistema de seguridad que interrumpe el funcionamiento del equipo al final de la vida útil. CARACTERÍSTICAS TÉCNICAS PRINCIPALES Tensión asignada: 440 V 50 Hz. Sobre intensidad máxima admisible 1,3 In. Tolerancia de capacidad: -5 +15%. Pérdidas dieléctricas: < 0,2 W / Kvar. Expectativa de vida en condiciones óptimas de trabajo: > 120.000 h. Temperatura admisible: Max. 55°C / Min -25°C. Tecnología autorregenerable. Conexión interna triángulo. Resistencia de descarga incorporada. Tipo de carcasa: cilíndrica en aluminio. Sistema de fijación tornillo M12. Borna de conexión mediante tornillos. Sistema de seguridad incorporado.
