# Sistema de alimentación ininterrumpida, serie AE890 DS de Aener Energía. Potencia: 10 Kva/9 Kw

- Propiedad del archivo: CONSTRUNARIO
- Formato: FIEBDC-3/2012
- Programa: Construnario Versión 3.51
- Fecha de los precios: 12/03/2021
- Divisa: EUR

| Código | Ud | Descripción |
|---|---|---|
| SAIAENE | u | Sistema de alimentación ininterrumpida, serie AE890 DS de Aener Energía. Potencia: 10 Kva/9 Kw |
