# Estabilizador de tensión trifásico de la serie SBW de AENER Energía. 50 KVA–150 KVA

- Propiedad del archivo: CONSTRUNARIO
- Formato: FIEBDC-3/2012
- Programa: Construnario Versión 3.51
- Fecha de los precios: 12/03/2021
- Divisa: EUR

**SWAENER** u Estabilizador de tensión trifásico de la serie SBW de AENER Energía. 50 KVA–150 KVA
El estabilizador SBW es un equipo totalmente automático y preciso con salida en CA. Está formado por servomotor, autotransformador, circuito o placa de control electrónico y protecciones, además de elementos de medida. Puede ser utilizado para ordenadores, equipos de pruebas, sistemas de alumbrado, sistemas de seguridad, sistemas de rayos X, sistemas de comunicación, equipos médicos, equipos de sonido, equipos de revelados fotográficos, maquinaria de control digital, equipos de calibración, televisores, equipos de oficina, etc. Es ideal para redes eléctricas con cargas no equilibradas. Para utilizar en motores debe siempre consultarse con nuestro departamento técnico.
