# Sistema de fachada ventilada C.A.T 1 Slim de Wandergar 2001

- Propiedad del archivo: CONSTRUNARIO
- Formato: FIEBDC-3/2012
- Programa: Construnario Versión 3.51
- Fecha de los precios: 12/03/2021
- Divisa: EUR

**C0706WAN_1** Sistema de fachada ventilada C.A.T 1 Slim de Wandergar 2001
El SISTEMA REDIWA C.A.T 1 SLIM, desarrollado por el departamento de I+D de Wandegar a partir del Rediwa C.A.T 1, es un sistema para las piezas de fi no espesor que representa la nueva generación de fachadas ventiladas cerámicas. Se obtienen fachadas más ligeras, completamente registrables, mayores prestaciones mecánicas y un consiguiente ahorro en los medios de transporte. Se trata de un sistema de fijación longitudinal oculta mixta (mecánica y química), en el que las piezas son mecanizadas en su trasdós bajo los más exigentes estándares de calidad y control: se conforma un doble ranurado a 45º en forma de cola de milano en la pieza Slim, donde se insertan los perfiles de anclaje adheridos a la pieza de porcelánico mediante adhesivo flexible tipo MS (garantizando una absoluta seguridad del sistema). Estos perfiles metálicos conforman el mecanismo de cuelgue de las placas y destacan por permitir una muy fácil reposición de las mismas.
