# Sistema de fachada pegada C.A.T 1.1 de Wandergar 2001

- Propiedad del archivo: CONSTRUNARIO
- Formato: FIEBDC-3/2012
- Programa: Construnario Versión 3.51
- Fecha de los precios: 12/03/2021
- Divisa: EUR

**C0706WAN_2** Sistema de fachada pegada C.A.T 1.1 de Wandergar 2001
El sistema Rediwa C.A.T 1.1, presenta un sistema innovador en fachadas aplacadas gracias a unos anclajes mecánicos diseñados exclusivamente por Wandegar para aportar la máxima seguridad y estética. Estos anclajes mecánicos funcionan por medio de grapas de acero inoxidable AISI 304, que quedan ancladas al muro mediante taco y tornillo. Al mismo tiempo, sujetan la pieza cerámica insertando sus pestañas en unas ranuras previamente trabajadas en las esquinas de los cantos superior e inferior de las piezas cerámicas. Existen dos tipos de grapas según la dimensión de la junta horizontal requerida: juntas de espesor entre 2 y 8 mm, y junta mínima de 8 mm. Los anclajes mecánicos, utilizados en combinación con el cemento cola, aportan una seguridad mucho mayor respecto a las fachadas pegadas tradicionales de gres porcelánico de espesor mayor a 8 mm. Esta seguridad adicional la proporciona la fijación mecánica, que evita el desprendimiento de las piezas en caso de que agentes atmosféricos hagan perder propiedades químicas a los cementos cola.
