# Sistema de pavimentos técnicos elevados 4.2 Wandefloor inwase de Wandegar 2001

- Propiedad del archivo: CONSTRUNARIO
- Formato: FIEBDC-3/2012
- Programa: Construnario Versión 3.51
- Fecha de los precios: 12/03/2021
- Divisa: EUR

**C0706WAN_3** Sistema de pavimentos técnicos elevados 4.2 Wandefloor inwase de Wandegar 2001
Un novedoso sistema de pavimento elevado cerámico para espacios interiores, hasta cuatro veces más ligero que las soluciones tradicionales. Las baldosas cerámicas quedan posicionadas sobre una estructura ortogonal de travesaños de acero, con soportes regulables en altura. El sistema elevado posibilita la instalación del cableado eléctrico, mantenimiento, reparaciones o modificaciones sin necesidad de realizar ningún tipo de obra: se trata de un sistema registrable. La solución Wandefloor Inwase incorpora en el dorso de las piezas de 10mm de espesor, el refuerzo Wandeslim (poner ref. pág.), lo que lo hace apto para ser instalado en zonas de alto tránsito (ofi cinas, centros comerciales, aeropuertos…), cumpliendo con la normativa aplicable. Se consigue eliminar la necesidad de utilizar materiales pesados, como los aglomerados de alta densidad o los sulfatos cálcicos. La solución posibilita la elección de formato y modelo cerámico, satisfaciendo así la necesidad del cliente.
