# Sistema de suelo pegado alto tránsito SlimCid Floor de Wandegar 2001

- Propiedad del archivo: CONSTRUNARIO
- Formato: FIEBDC-3/2012
- Programa: Construnario Versión 3.51
- Fecha de los precios: 12/03/2021
- Divisa: EUR

**C0706WAN_4** Sistema de suelo pegado alto tránsito SlimCid Floor de Wandegar 2001
SlimCid Floor ha sido diseñado por el departamento de I+D de Wandegar, obteniendo un refuerzo absolutamente revolucionario para las piezas cerámicas de no espesor (< 7 mm). Al igual que el Wandeslim, este refuerzo aplicado en el dorso de las piezas cerámicas de no espesor, de cualquier formato, aumenta la resistencia mecánica de las piezas, facilitando así la instalación y el nulo mantenimiento por roturas en el uso de suelos o paredes cerámicas. Por primera vez, se hace posible la utilización del material cerámico de no espesor y gran formato de forma completamente segura
