# Panel autoportante para fachadas, referencia etalbond® FR de Elval Colour

- Propiedad del archivo: CONSTRUNARIO
- Formato: FIEBDC-3/2012
- Programa: Construnario Versión 3.51
- Fecha de los precios: 12/03/2021
- Divisa: EUR

**etalbondFR** Panel autoportante para fachadas, referencia etalbond® FR de Elval Colour
talbond® es un panel autoportante, con una planimetría excepcional, alta resistencia y bajo peso. Este material plano aunque altamente flexible, otorga un toque de elegancia arquitectónica y un diseño atractivo a edificios bajos y altos, marquesinas, aleros, canelones y locales interiores. Algunas de sus diversas aplicaciones incluyen: Rehabilitaciones de edificios Divisiones internas Falsos techos Cubiertas Paradas de autobús Gasolineras Forrado de pilares Fachadas curvas Entradas de edificios Peajes Construcciones de contenedores Forrado de máquinas Petos de balcones y marquesinas Revestimientos arquitectónicos Revestimientos interiores Decoración Señalización e imagen corporativa Salas de exposición, stands y expositores etalbond® FR es totalmente reciclable. El núcleo mineral y las láminas de aluminio se reciclan en instalaciones especiales de nuestra fábrica y se pueden utilizar en la producción del nuevo material.
