# Sistema de fijación de fachada ventilada Bravo de Elval Colour

- Propiedad del archivo: CONSTRUNARIO
- Formato: FIEBDC-3/2012
- Programa: Construnario Versión 3.51
- Fecha de los precios: 12/03/2021
- Divisa: EUR

| Código | Descripción |
|---|---|
| BRAVO | Sistema de fijación de fachada ventilada Bravo de Elval Colour |
