# Aluminio prelacado YDORAL® de Elval Colour. Para la confección de canelones de desagüe

- Propiedad del archivo: CONSTRUNARIO
- Formato: FIEBDC-3/2012
- Programa: Construnario Versión 3.51
- Fecha de los precios: 12/03/2021
- Divisa: EUR

**YDORAL** Aluminio prelacado YDORAL® de Elval Colour. Para la confección de canelones de desagüe
YDORAL® de Elval Colour es el producto en aluminio prelacado especialmente diseñado para la fabricación de canalones pluviales y sus accesorios. El aluminio es un material blando y ligero a la vez que resistente. Con un peso tres veces menor al del acero o del cobre es maleable, dúctil y se puede conformar fácilmente. Posee una excelente resistencia a la corrosión y durabilidad. Además no es magnético, no produce chispas, posee una alta conductividad térmica y eléctrica, no es tóxico y es totalmente reciclable. Las ventajas a destacar de los canelones en aluminio prelacado son principalmente su ligereza, facilidad de conformado, resistencia del lacado y menor coste. Por todo ello es la solución perfecta para la fabricación de canelones pluviales. El aluminio prelacado para desagües, tuberías, accesorios y abrazaderas puede imitar acabados naturales siendo más económico que otros materiales como el cobre o el zinc. Gracias a su experiencia y tecnología, Elval Colour, ofrece lacados de alta calidad adaptados para cada aplicación y proceso. Nuestros productos son de alta calidad ofreciendo a su vez un precio competitivo. Para más información puede contactar con nuestro departamento técnico de ventas ayudándole a elegir el producto más apto para su proyecto así como muestras de canelones, tuberías y otros accesorios para que los pueda evaluar. Gracias al control de todas y cada una de las etapas de fabricación podemos ofrecer tanto tonalidades como temples adecuados Fabricamos bobinas y bandas de aluminio prelacadas que responden a las más altas exigencias en cuanto a durabilidad del color y tonalidad, y según los requisitos de conformabilidad solicitados por el cliente y según las Normas Europeas. Elval Colour is posee las certificaciones ISO 9001:2008 - ISO 14001:2001.
